# Impermeabilización de losa de cimentación, mediante saturación de la red capilar del hormigón

- Propiedad del archivo: CYPE Ingenieros S.A.
- Formato: FIEBDC-3/2016
- Programa: Generador de precios de la construcción. CYPE Ingenieros, S.A.
- Fecha: 28/07/2023
- Divisa: EUR
- Costes indirectos: 3 %
- IVA: 21 %

## N Aislamientos e impermeabilizaciones

### NI Impermeabilizaciones

#### NIC Cimentaciones

**NIC013** m² Impermeabilización de losa de cimentación, mediante saturación de la red capilar del hormigón.
Impermeabilización de losa de cimentación, mediante saturación de la red capilar del hormigón, sistema Maxseal Super "DRIZORO", compuesto por una capa bajo la losa, antes de proceder al hormigonado, de mortero impermeabilizante Maxseal Super "DRIZORO", color gris, a base de cemento especial y áridos seleccionados, resistencia a presión hidrostática positiva de 8,5 bar y a presión hidrostática negativa de 2,5 bar, con un rendimiento de 1 kg/m², aplicado en polvo, mediante espolvoreo manual sobre el hormigón de limpieza, previamente humedecido con agua y con la armadura de la losa ya montada; y dos capas sobre la losa, una vez hormigonada, de mortero impermeabilizante Maxseal Super "DRIZORO", color gris, a base de cemento especial y áridos seleccionados, resistencia a presión hidrostática positiva de 8,5 bar y a presión hidrostática negativa de 2,5 bar, con un rendimiento de 2,5 kg/m², aplicado en forma de lechada, mediante extendido con cepillo sobre el hormigón ya fraguado, previa preparación del soporte según instrucciones del fabricante.
Incluye: Humectación de la capa de hormigón de limpieza. Espolvoreo manual del mortero seco sobre la capa de hormigón de limpieza. Extendido de la lechada sobre la losa.
Criterio de medición de proyecto: Superficie medida según documentación gráfica de Proyecto.
Criterio de medición de obra: Se medirá la superficie realmente ejecutada según especificaciones de Proyecto, incluyendo las entregas y los solapes.

| Código | Ud | Descripción | Rendimiento | Precio | Importe |
|---|---|---|---|---|---|
| mt08aaa010a | m³ | Agua. (material) | 0.005 | 1.5 | 0.008 |
| mt09lid010e | kg | Mortero impermeabilizante Maxseal Super "DRIZORO", color gris, a base de cemento especial y áridos seleccionados, resistencia a presión hidrostática positiva de 8,5 bar y a presión hidrostática negativa de 2,5 bar, según UNE-EN 1504-2. (material) | 3.5 | 2.13 | 7.455 |
| mo032 | h | Oficial 1ª aplicador de productos impermeabilizantes. (mano de obra) | 0.08 | 21.41 | 1.713 |
| mo070 | h | Ayudante aplicador de productos impermeabilizantes. (mano de obra) | 0.08 | 20.34 | 1.627 |
| % | % | Costes directos complementarios | 2 % | 10.803 | 0.216 |
|  |  | Costes directos |  |  | 11.019 |

Residuos:
- colocación: mt09lid010e; factor de residuo 0.0066

## Recursos

**mt08aaa010a** m³ Agua
Datos técnicos: Coste energético 60.000 MJ; Emisión de CO2 30.000 kg

**mt09lid010e** kg Mortero impermeabilizante Maxseal Super "DRIZORO"
Datos técnicos: Coste energético 3.898 MJ; Emisión de CO2 0.362 kg; Código LER 17 01 01; Masa del elemento 1 kg; Volumen 0.000667 m3
Residuos:
- embalaje: re150101 Envases de papel y cartón. (componente de residuo); rendimiento 0.014 kg; Código LER 15 01 01; Masa del elemento 1 kg; Volumen 0.001333 m3
