# Aplicación manual de revestimiento a base de copolímeros acrílicos en emulsión acuosa

- Propiedad del archivo: CYPE INGENIEROS, S.A.
- Formato: FIEBDC-3/2002
- Divisa: EUR
- Costes indirectos: 3.00 %
- IVA: 21.00 %

## E Estructuras

### EH Hormigón armado

#### EHY Reparaciones

**EHY050** m² Aplicación manual de revestimiento a base de copolímeros acrílicos en emulsión acuosa, Maxsheen Elastic "DRIZORO", Maxsheen Elastic "BASF", sobre superficie de hormigón o mortero para obtener una capa decorativa y protectora frente a la carbonatación y ambientes agresivos contaminados, aplicado con brocha o rodillo en 2 capas, con 250 g/m² de consumo medio por capa y color a elegir.
Aplicación manual de revestimiento a base de copolímeros acrílicos en emulsión acuosa, Maxsheen Elastic "DRIZORO", Maxsheen Elastic "BASF", sobre superficie de hormigón o mortero para obtener una capa decorativa y protectora frente a la carbonatación y ambientes agresivos contaminados, aplicado con brocha o rodillo en 2 capas, con 250 g/m² de consumo medio por capa y color a elegir.
Incluye: Limpieza de la superficie soporte. Aplicación del producto.
Criterio de medición de proyecto: Superficie medida según documentación gráfica de Proyecto.
Criterio de medición de obra: Se medirá la superficie realmente ejecutada según especificaciones de Proyecto.

| Código | Ud | Descripción | Rendimiento | Precio | Importe |
|---|---|---|---|---|---|
| mt27tsd020b | kg | Revestimiento a base de copolímeros acrílicos en emulsión acuosa, Maxsheen Elastic "DRIZORO", color a elegir, acabado mate, textura lisa, para la protección de hormigón o mortero, frente a la carbonatación y ambientes agresivos contaminados, para aplicar con brocha, rodillo o pistola, según UNE-EN 1504-2. (material) | 0.500 | 5.91 | 2.96 |
| mo020 | h | Oficial 1ª construcción. (mano de obra) | 0.185 | 18.56 | 3.43 |
| mo113 | h | Peón ordinario construcción. (mano de obra) | 0.185 | 17.28 | 3.20 |
| % | % | Costes directos complementarios | 2 % | 9.59 | 0.19 |
|  |  | Costes directos |  |  | 9.78 |
