# Aplicación manual de impregnación incolora inhibidora de la corrosión

- Propiedad del archivo: CYPE INGENIEROS, S.A.
- Formato: FIEBDC-3/2002
- Divisa: EUR
- Costes indirectos: 3.00 %
- IVA: 21.00 %

## E Estructuras

### EH Hormigón armado

#### EHY Reparaciones

**EHY052** m² Aplicación manual de impregnación incolora inhibidora de la corrosión, Maxrite Inhibitor, "DRIZORO", sobre superficie de hormigón armado, para la obtención de una capa protectora frente a la corrosión de las armaduras y permeable al vapor de agua, aplicada con brocha o rodillo en dos capas, con 0,5 kg/m² de consumo total.
Aplicación manual de impregnación incolora inhibidora de la corrosión, Maxrite Inhibitor, "DRIZORO", sobre superficie de hormigón armado, para la obtención de una capa protectora frente a la corrosión de las armaduras y permeable al vapor de agua, aplicada con brocha o rodillo en dos capas, con 0,5 kg/m² de consumo total.
Incluye: Limpieza de la superficie soporte. Aplicación del producto.
Criterio de medición de proyecto: Superficie medida según documentación gráfica de Proyecto.
Criterio de medición de obra: Se medirá la superficie realmente ejecutada según especificaciones de Proyecto.

| Código | Ud | Descripción | Rendimiento | Precio | Importe |
|---|---|---|---|---|---|
| mt27tsd040a | kg | Impregnación incolora inhibidora de la corrosión, Maxrite Inhibitor, "DRIZORO", para la protección frente a la corrosión de elementos de hormigón armado y pretensado. (material) | 0.500 | 7.42 | 3.71 |
| mo020 | h | Oficial 1ª construcción. (mano de obra) | 0.185 | 18.56 | 3.43 |
| mo113 | h | Peón ordinario construcción. (mano de obra) | 0.185 | 17.28 | 3.20 |
| % | % | Costes directos complementarios | 2 % | 10.34 | 0.21 |
|  |  | Costes directos |  |  | 10.55 |
