# Impermeabilización de depósito de agua con revestimiento sintético

- Propiedad del archivo: CYPE INGENIEROS, S.A.
- Formato: FIEBDC-3/2002
- Divisa: EUR
- Costes indirectos: 3.00 %
- IVA: 21.00 %

## N Aislamientos e impermeabilizaciones

### NI Impermeabilizaciones

#### NIA Fosos de ascensor, depósitos y piscinas

**NIA200** m² Impermeabilización de depósito de agua con revestimiento sintético.
Impermeabilización de depósito de agua constituido por muro de superficie lisa de hormigón, elementos prefabricados de hormigón o revocos de mortero rico en cemento, con dos manos de revestimiento continuo elástico impermeabilizante de dos componentes a base de resina de poliuretano sin disolventes, Maxurethane Flex "DRIZORO", color blanco, con certificado de potabilidad; previa aplicación de imprimación bicomponente a base de resina epoxi, Maxepox Primer W "DRIZORO". Incluso velo de fibra de poliéster Drizoro Veil E-45 "DRIZORO", para la resolución de puntos singulares.
Incluye: Limpieza y preparación de la superficie. Aplicación de la imprimación. Resolución de los puntos singulares. Aplicación del impermeabilizante.
Criterio de medición de proyecto: Superficie medida según documentación gráfica de Proyecto.
Criterio de medición de obra: Se medirá la superficie realmente ejecutada según especificaciones de Proyecto.

| Código | Ud | Descripción | Rendimiento | Precio | Importe |
|---|---|---|---|---|---|
| mt47add070a | kg | Imprimación bicomponente a base de resina epoxi, Maxepox Primer W "DRIZORO", según UNE-EN 1504-2. (material) | 0.250 | 11.40 | 2.85 |
| mt15idr010a | kg | Revestimiento continuo elástico impermeabilizante de dos componentes a base de resina de poliuretano sin disolventes, Maxurethane Flex "DRIZORO", color blanco, con certificado de potabilidad, según UNE-EN 1504-2. (material) | 0.860 | 15.93 | 13.70 |
| mt15idr020a | m² | Velo de fibra de poliéster, Drizoro Veil E-45 "DRIZORO", de 45 g/m² de masa superficial, color blanco. (material) | 0.100 | 2.61 | 0.26 |
| mo032 | h | Oficial 1ª aplicador de productos impermeabilizantes. (mano de obra) | 0.540 | 23.10 | 12.47 |
| mo070 | h | Ayudante aplicador de productos impermeabilizantes. (mano de obra) | 0.540 | 21.94 | 11.85 |
| % | % | Costes directos complementarios | 2 % | 41.13 | 0.82 |
|  |  | Costes directos |  |  | 41.95 |
