# Sellado de junta en pavimento continuo de hormigón, con masilla

- Propiedad del archivo: CYPE INGENIEROS, S.A.
- Formato: FIEBDC-3/2002
- Divisa: EUR
- Costes indirectos: 3.00 %
- IVA: 21.00 %

## R Revestimientos y trasdosados

### RS Pavimentos

#### RSN Juntas en pavimentos continuos de hormigón

**RSN130** m Sellado de junta en pavimento continuo de hormigón, con masilla.
Sellado de junta de 10 mm de anchura y 20 mm de profundidad en pavimento continuo de hormigón, mediante colocación de cordón de polietileno expandido de celdas cerradas, de sección circular de 6 mm de diámetro, Maxcel "DRIZORO" como obturador de fondo; aplicación con brocha de imprimación incolora a base de poliuretano, Primer 1 "DRIZORO" en los bordes de la junta; y posterior aplicación con pistola manual o neumática, de masilla elastómera monocomponente a base de poliuretano, Maxflex 800 "DRIZORO", de color gris, como material de sellado. Incluso cinta adhesiva de pintor para protección de los bordes de la junta.
Incluye: Limpieza y preparación del interior de la junta. Colocación del cordón para relleno del fondo. Aplicación de la imprimación. Aplicación del material de sellado.
Criterio de medición de proyecto: Longitud medida según documentación gráfica de Proyecto.
Criterio de medición de obra: Se medirá la longitud realmente ejecutada según especificaciones de Proyecto.

| Código | Ud | Descripción | Rendimiento | Precio | Importe |
|---|---|---|---|---|---|
| mt27wav020b | m | Cinta adhesiva de pintor, de 50 mm de anchura. (material) | 2.000 | 0.20 | 0.40 |
| mt15sjd010c | m | Cordón de polietileno expandido de celdas cerradas, de sección circular de 15 mm de diámetro, Maxcel "DRIZORO". (material) | 1.050 | 0.25 | 0.26 |
| mt15sjd020a | l | Imprimación incolora a base de poliuretano, Primer 1 "DRIZORO", para mejorar la cohesión de los bordes de la junta a sellar e incrementar la adherencia con la masilla selladora. (material) | 0.030 | 43.45 | 1.30 |
| mt15sjd030a | Ud | Cartucho de masilla elastómera monocomponente a base de poliuretano, Maxflex 800 "DRIZORO", de color gris, de 600 ml, de alta adherencia, con elevadas propiedades elásticas, resistencia al envejecimiento y a los rayos UV, dureza Shore A aproximada de 80, alargamiento en rotura > 250%, según UNE-EN ISO 11600. (material) | 0.167 | 12.50 | 2.09 |
| mo020 | h | Oficial 1ª construcción. (mano de obra) | 0.207 | 23.10 | 4.78 |
| % | % | Costes directos complementarios | 2 % | 8.83 | 0.18 |
|  |  | Costes directos |  |  | 9.01 |
