# Impermeabilización de depósito de agua con revestimiento sintético

- Propiedad del archivo: CYPE Ingenieros S.A.
- Formato: FIEBDC-3/2016
- Programa: Generador de precios de la construcción. CYPE Ingenieros, S.A.
- Fecha: 29/10/2025
- Divisa: EUR
- Costes indirectos: 3 %
- IVA: 21 %

## N Aislamientos e impermeabilizaciones

### NI Impermeabilizaciones

#### NIA Fosos de ascensor, depósitos y piscinas

**NIA200** m² Impermeabilización de depósito de agua con revestimiento sintético.
Impermeabilización de depósito de agua constituido por muro de superficie lisa de hormigón, elementos prefabricados de hormigón o revocos de mortero rico en cemento, con dos manos de revestimiento continuo elástico impermeabilizante de dos componentes a base de resina de poliuretano sin disolventes, Maxurethane Flex "DRIZORO", color blanco, con certificado de potabilidad; previa aplicación de imprimación bicomponente a base de resina epoxi, Maxepox Primer W "DRIZORO". Incluso velo de fibra de poliéster Drizoro Veil E-45 "DRIZORO", para la resolución de puntos singulares.
Incluye: Limpieza y preparación de la superficie. Aplicación de la imprimación. Resolución de los puntos singulares. Aplicación del impermeabilizante.
Criterio de medición de proyecto: Superficie medida según documentación gráfica de Proyecto.
Criterio de medición de obra: Se medirá la superficie realmente ejecutada según especificaciones de Proyecto.

| Código | Ud | Descripción | Rendimiento | Precio | Importe |
|---|---|---|---|---|---|
| mt47add070a | kg | Imprimación bicomponente a base de resina epoxi, Maxepox Primer W "DRIZORO", según UNE-EN 1504-2. (material) | 0.25 | 11.4 | 2.850 |
| mt15idr010a | kg | Revestimiento continuo elástico impermeabilizante de dos componentes a base de resina de poliuretano sin disolventes, Maxurethane Flex "DRIZORO", color blanco, con certificado de potabilidad, según UNE-EN 1504-2. (material) | 0.86 | 15.93 | 13.700 |
| mt15idr020a | m² | Velo de fibra de poliéster, Drizoro Veil E-45 "DRIZORO", de 45 g/m² de masa superficial, color blanco. (material) | 0.1 | 2.61 | 0.261 |
| mo032 | h | Oficial 1ª aplicador de productos impermeabilizantes. (mano de obra) | 0.54 | 23.1 | 12.474 |
| mo070 | h | Ayudante aplicador de productos impermeabilizantes. (mano de obra) | 0.54 | 21.94 | 11.848 |
| % | % | Costes directos complementarios | 2 % | 41.133 | 0.823 |
|  |  | Costes directos |  |  | 41.956 |

Residuos:
- colocación: mt47add070a Imprimación bicomponente a base de resina epoxi, Maxepox Primer W "DRIZORO", según UNE-EN 1504-2; factor de residuo 0.052119
- colocación: mt15idr010a; factor de residuo 0.040602
- colocación: mt15idr020a Velo de fibra de poliéster, Drizoro Veil E-45 "DRIZORO", de 45 g/m² de masa superficial, color blanco; factor de residuo 0.06

## Recursos

**mt47add070a** kg Imprimación bicomponente a base de resina epoxi, Maxepox Primer W "DRIZORO", según UNE-EN 1504-2
Datos técnicos: Coste energético 99.846 MJ; Emisión de CO2 4.081 kg; Código LER 17 09 04; Masa del elemento 1 kg; Volumen 0.000667 m3
Residuos:
- embalaje: re150104 Envases metálicos. (componente de residuo); rendimiento 0.012 kg; Código LER 15 01 04; Masa del elemento 1 kg; Volumen 0.001667 m3
- embalaje: re170203 Plástico. (componente de residuo); rendimiento 0.011 kg; Código LER 17 02 03; Masa del elemento 1 kg; Volumen 0.001667 m3

**mt15idr010a** kg Revestimiento continuo elástico impermeabilizante de dos componentes a base de resina de poliuretano sin disolventes
Datos técnicos: Coste energético 99.889 MJ; Emisión de CO2 4.083 kg; Código LER 17 09 04; Masa del elemento 1 kg; Volumen 0.000667 m3
Residuos:
- embalaje: re150104 Envases metálicos; rendimiento 0.013 kg
- embalaje: re170203 Plástico; rendimiento 0.012 kg

**mt15idr020a** m² Velo de fibra de poliéster, Drizoro Veil E-45 "DRIZORO", de 45 g/m² de masa superficial, color blanco
Datos técnicos: Coste energético 4.255 MJ; Emisión de CO2 0.197 kg; Código LER 17 06 04; Masa del elemento 0.045 kg; Volumen 0.000075 m3
Residuos:
- embalaje: re170203 Plástico; rendimiento 0.024 kg
