# Sellado de junta de dilatación con masilla elástica

- Propiedad del archivo: CYPE INGENIEROS, S.A.
- Formato: FIEBDC-3/2002
- Divisa: EUR
- Costes indirectos: 3.00 %
- IVA: 21.00 %

## N Aislamientos e impermeabilizaciones

### NI Impermeabilizaciones

#### NIJ Juntas

**NIJ020** m Sellado de junta de dilatación con masilla elástica.
Sellado de junta de dilatación de 15 mm de anchura, en paramento vertical exterior, con masilla elastómera monocomponente a base de poliuretano, Maxflex 100 W "DRIZORO", de color gris, sobre cordón de polietileno expandido de celdas cerradas, de sección circular de 20 mm de diámetro, Maxcel "DRIZORO"; acabado mediante alisado del material con espátula.
Incluye: Limpieza del soporte. Protección de la superficie contigua a la junta. Relleno del fondo de la junta. Aplicación de la masilla.
Criterio de medición de proyecto: Longitud medida según documentación gráfica de Proyecto.
Criterio de medición de obra: Se medirá la longitud realmente ejecutada según especificaciones de Proyecto.

| Código | Ud | Descripción | Rendimiento | Precio | Importe |
|---|---|---|---|---|---|
| mt15sjd010d | m | Cordón de polietileno expandido de celdas cerradas, de sección circular de 20 mm de diámetro, Maxcel "DRIZORO". (material) | 1.000 | 0.36 | 0.36 |
| mt15sjd030b | Ud | Cartucho de masilla elastómera monocomponente a base de poliuretano, Maxflex 100 W "DRIZORO", de color gris, de 600 ml, de alta adherencia, con elevadas propiedades elásticas, resistencia al envejecimiento, a los rayos UV y a la inmersión en agua, dureza Shore A aproximada de 22, alargamiento en rotura > 250%, según UNE-EN ISO 11600. (material) | 0.250 | 11.46 | 2.87 |
| mo112 | h | Peón especializado construcción. (mano de obra) | 0.218 | 21.12 | 4.60 |
| % | % | Costes directos complementarios | 2 % | 7.83 | 0.16 |
|  |  | Costes directos |  |  | 7.99 |
