# Sellado impermeabilizante de hueco pasamuros para paso de los tensores del encofrado, en muro de hormigón

- Propiedad del archivo: CYPE INGENIEROS, S.A.
- Formato: FIEBDC-3/2002
- Divisa: EUR
- Costes indirectos: 3.00 %
- IVA: 21.00 %

## N Aislamientos e impermeabilizaciones

### NI Impermeabilizaciones

#### NIO Aberturas en muros

**NIO030** Ud Sellado impermeabilizante de hueco pasamuros para paso de los tensores del encofrado, en muro de hormigón.
Sellado impermeabilizante de hueco pasamuros de entre 20 y 25 mm de diámetro interior para paso de los tensores del encofrado, en muro de hormigón, con cordón de polietileno expandido de celdas cerradas, de sección circular de 20 mm de diámetro, Maxcel "DRIZORO", para fondo de junta; masilla elastómera monocomponente a base de poliuretano, Maxflex 100 W "DRIZORO", de color gris, aplicada con pistola desde el fondo de junta hacia fuera; y posterior revestimiento con revestimiento continuo elástico impermeabilizante de dos componentes a base de resina de poliuretano sin disolventes, Maxurethane Flex "DRIZORO", color gris, con certificado de potabilidad.
Incluye: Extracción del pasamuros. Limpieza y preparación de la superficie. Colocación del fondo de junta. Aplicación del material de relleno. Aplicación del revestimiento.
Criterio de medición de proyecto: Número de unidades previstas, según documentación gráfica de Proyecto.
Criterio de medición de obra: Se medirá el número de unidades realmente ejecutadas según especificaciones de Proyecto.

| Código | Ud | Descripción | Rendimiento | Precio | Importe |
|---|---|---|---|---|---|
| mt15sjd010d | m | Cordón de polietileno expandido de celdas cerradas, de sección circular de 20 mm de diámetro, Maxcel "DRIZORO". (material) | 0.250 | 0.36 | 0.09 |
| mt15sjd030b | Ud | Cartucho de masilla elastómera monocomponente a base de poliuretano, Maxflex 100 W "DRIZORO", de color gris, de 600 ml, de alta adherencia, con elevadas propiedades elásticas, resistencia al envejecimiento, a los rayos UV y a la inmersión en agua, dureza Shore A aproximada de 22, alargamiento en rotura > 250%, según UNE-EN ISO 11600. (material) | 0.026 | 11.46 | 0.30 |
| mt15idr010b | kg | Revestimiento continuo elástico impermeabilizante de dos componentes a base de resina de poliuretano sin disolventes, Maxurethane Flex "DRIZORO", color gris, con certificado de potabilidad, según UNE-EN 1504-2. (material) | 0.030 | 15.93 | 0.48 |
| mo070 | h | Ayudante aplicador de productos impermeabilizantes. (mano de obra) | 0.037 | 21.02 | 0.78 |
| % | % | Costes directos complementarios | 2 % | 1.65 | 0.03 |
|  |  | Costes directos |  |  | 1.68 |
