# Pintura anticarbonatación

- Propiedad del archivo: CYPE INGENIEROS, S.A.
- Formato: FIEBDC-3/2002
- Divisa: EUR
- Costes indirectos: 3.00 %
- IVA: 21.00 %

## R Revestimientos y trasdosados

### RL Tratamientos superficiales de protección

#### RLB Anticarbonatación

**RLB010** m² Pintura anticarbonatación.
Aplicación manual de dos manos de revestimiento rígido a base de copolímeros acrílicos en emulsión acuosa, Maxsheen Elastic "DRIZORO", color blanco, acabado mate, textura lisa, (rendimiento: 0,25 kg/m² cada mano), para la protección del hormigón o mortero frente a la carbonatación y ambientes agresivos contaminados.
Incluye: Limpieza de la superficie soporte. Aplicación de una mano de fondo y una mano de acabado.
Criterio de medición de proyecto: Superficie medida según documentación gráfica de Proyecto.
Criterio de medición de obra: Se medirá la superficie realmente ejecutada según especificaciones de Proyecto.

| Código | Ud | Descripción | Rendimiento | Precio | Importe |
|---|---|---|---|---|---|
| mt27tsd020a | kg | Revestimiento rígido a base de copolímeros acrílicos en emulsión acuosa, Maxsheen Elastic "DRIZORO", color blanco, acabado mate, textura lisa, para la protección de hormigón o mortero, frente a la carbonatación y ambientes agresivos contaminados, para aplicar con brocha, rodillo o pistola, según UNE-EN 1504-2. (material) | 0.500 | 8.25 | 4.13 |
| mo038 | h | Oficial 1ª pintor. (mano de obra) | 0.165 | 22.13 | 3.65 |
| mo076 | h | Ayudante pintor. (mano de obra) | 0.165 | 21.02 | 3.47 |
| % | % | Costes directos complementarios | 2 % | 11.25 | 0.23 |
|  |  | Costes directos |  |  | 11.48 |
