# Colocación de inyectores internos, en fisura de elemento de hormigón

- Propiedad del archivo: CYPE Ingenieros S.A.
- Formato: FIEBDC-3/2016
- Programa: Generador de precios de la construcción. CYPE Ingenieros, S.A.
- Fecha: 22/10/2024
- Divisa: EUR
- Costes indirectos: 3 %
- IVA: 21 %

## E Estructuras

### EH Hormigón armado

#### EHY Reparaciones

**EHY064** m Colocación de inyectores internos, en fisura de elemento de hormigón.
Colocación de inyectores internos de polietileno, en fisura de elemento de hormigón, dentro de taladros de entre 6 y 25 mm de diámetro, secantes al plano de la fisura, realizados a tresbolillo cada 20 cm, y sellado superficial de la fisura con adhesivo de dos componentes a base de resina epoxi, Maxepox Bond, "DRIZORO", a fin de evitar la fuga de la lechada durante el proceso de inyección.
Criterio de valoración económica: El precio no incluye la inyección de la resina.
Incluye: Sellado superficial de la fisura. Replanteo. Realización de los taladros. Introducción de los inyectores. Retirada de los inyectores. Eliminación del material de sellado sobrante.
Criterio de medición de proyecto: Longitud medida según documentación gráfica de Proyecto.
Criterio de medición de obra: Se medirá la longitud realmente ejecutada según especificaciones de Proyecto.

| Código | Ud | Descripción | Rendimiento | Precio | Importe |
|---|---|---|---|---|---|
| mt09reh123 | Ud | Inyector interno, de polietileno. (material) | 5 | 0.26 | 1.300 |
| mt09red080f | kg | Adhesivo de dos componentes a base de resina epoxi, Maxepox Bond, "DRIZORO", según UNE-EN 1504-4. (material) | 0.2 | 21.74 | 4.348 |
| mo020 | h | Oficial 1ª construcción. (mano de obra) | 0.653 | 22.13 | 14.451 |
| mo112 | h | Peón especializado construcción. (mano de obra) | 0.653 | 21.12 | 13.791 |
| % | % | Costes directos complementarios | 2 % | 33.890 | 0.678 |
|  |  | Costes directos |  |  | 34.568 |

Residuos:
- colocación: mt09red080f Adhesivo de dos componentes a base de resina epoxi, Maxepox Bond, "DRIZORO", según UNE-EN 1504-4; factor de residuo 0.03

## Recursos

**mt09red080f** kg Adhesivo de dos componentes a base de resina epoxi, Maxepox Bond, "DRIZORO", según UNE-EN 1504-4
Datos técnicos: Coste energético 86.761 MJ; Emisión de CO2 3.294 kg; Código LER 17 09 04; Masa del elemento 1 kg; Volumen 0.000667 m3
Residuos:
- embalaje: re170203 Plástico. (componente de residuo); rendimiento 0.003 kg; Código LER 17 02 03; Masa del elemento 1 kg; Volumen 0.001667 m3
