# Sellado de junta de dilatación con masilla elástica de alta resistencia a los productos químicos y petrolíferos

- Propiedad del archivo: CYPE Ingenieros S.A.
- Formato: FIEBDC-3/2016
- Programa: Generador de precios de la construcción. CYPE Ingenieros, S.A.
- Fecha: 22/10/2024
- Divisa: EUR
- Costes indirectos: 3 %
- IVA: 21 %

## N Aislamientos e impermeabilizaciones

### NI Impermeabilizaciones

#### NIJ Juntas

**NIJ030** m Sellado de junta de dilatación con masilla elástica de alta resistencia a los productos químicos y petrolíferos.
Sellado de junta de dilatación de 15 mm de anchura, en paramento vertical exterior, con masilla elastómera monocomponente a base de poliuretano, Maxflex 900 "DRIZORO", de color gris, sobre cordón de polietileno expandido de celdas cerradas, de sección circular de 20 mm de diámetro, Maxcel "DRIZORO"; acabado mediante alisado del material con espátula.
Incluye: Limpieza del soporte. Protección de la superficie contigua a la junta. Relleno del fondo de la junta. Aplicación de la masilla. Alisado final con espátula.
Criterio de medición de proyecto: Longitud medida según documentación gráfica de Proyecto.
Criterio de medición de obra: Se medirá la longitud realmente ejecutada según especificaciones de Proyecto.

| Código | Ud | Descripción | Rendimiento | Precio | Importe |
|---|---|---|---|---|---|
| mt15sjd010d | m | Cordón de polietileno expandido de celdas cerradas, de sección circular de 20 mm de diámetro, Maxcel "DRIZORO". (material) | 1 | 0.36 | 0.360 |
| mt15sjd050a | l | Masilla elastómera monocomponente a base de poliuretano, Maxflex 900 "DRIZORO", de color gris, con elevadas propiedades elásticas, alta resistencia a los productos químicos y petrolíferos, resistencia al envejecimiento y a los rayos UV, dureza Shore A aproximada de 23 y alargamiento en rotura > 500%, según UNE-EN ISO 11600. (material) | 0.113 | 37.34 | 4.219 |
| mo112 | h | Peón especializado construcción. (mano de obra) | 0.218 | 21.12 | 4.604 |
| % | % | Costes directos complementarios | 2 % | 9.183 | 0.184 |
|  |  | Costes directos |  |  | 9.367 |

Residuos:
- colocación: mt15sjd010d Cordón de polietileno expandido de celdas cerradas, de sección circular de 20 mm de diámetro, Maxcel "DRIZORO"; factor de residuo 0.044
- colocación: mt15sjd050a; factor de residuo 0.03

## Recursos

**mt15sjd010d** m Cordón de polietileno expandido de celdas cerradas, de sección circular de 20 mm de diámetro, Maxcel "DRIZORO"
Datos técnicos: Coste energético 46.272 MJ; Emisión de CO2 1.374 kg; Código LER 17 02 03; Masa del elemento 0.298 kg; Volumen 0.000497 m3
Residuos:
- embalaje: re170201 Madera. (componente de residuo); rendimiento 0.04 kg; Código LER 17 02 01; Masa del elemento 1 kg; Volumen 0.000909 m3

**mt15sjd050a** l Masilla elastómera monocomponente a base de poliuretano
Datos técnicos: Coste energético 188.063 MJ; Emisión de CO2 9.133 kg; Código LER 17 09 04; Masa del elemento 1.3 kg; Volumen 0.000867 m3
Residuos:
- embalaje: re150104 Envases metálicos. (componente de residuo); rendimiento 0.064 kg; Código LER 15 01 04; Masa del elemento 1 kg; Volumen 0.001667 m3
