# Hidrófugo transparente para fachadas

- Propiedad del archivo: CYPE Ingenieros S.A.
- Formato: FIEBDC-3/2016
- Programa: Generador de precios de la construcción. CYPE Ingenieros, S.A.
- Fecha: 22/10/2024
- Divisa: EUR
- Costes indirectos: 3 %
- IVA: 21 %

## R Revestimientos y trasdosados

### RL Tratamientos superficiales de protección

#### RLH Hidrófugos

**RLH010** m² Hidrófugo transparente para fachadas.
Aplicación de tratamiento superficial de protección hidrófuga para fachadas de piedra natural, mediante impregnación hidrófuga incolora, Maxclear Top "DRIZORO", a base de silanos y siloxanos en emulsión acuosa, permeable al vapor de agua, repelente del agua y la suciedad, anticarbonatación, flexible y de gran adherencia, aplicada en manos sucesivas hasta la saturación del elemento (rendimiento: 0,7 l/m²). Incluso limpieza de la superficie soporte.
Incluye: Limpieza general del paramento soporte. Aplicación del hidrofugante.
Criterio de medición de proyecto: Superficie medida según documentación gráfica de Proyecto, con el mismo criterio que el soporte base.
Criterio de medición de obra: Se medirá la superficie realmente ejecutada según especificaciones de Proyecto, con el mismo criterio que el soporte base.

| Código | Ud | Descripción | Rendimiento | Precio | Importe |
|---|---|---|---|---|---|
| mt27tsd010a | l | Impregnación hidrófuga incolora, Maxclear Top "DRIZORO", a base de silanos y siloxanos en emulsión acuosa, permeable al vapor de agua, repelente del agua y la suciedad, anticarbonatación, flexible y de gran adherencia, para aplicación sobre superficies de hormigón, mortero, ladrillo cerámico o piedra natural. (material) | 0.7 | 11.54 | 8.078 |
| mo038 | h | Oficial 1ª pintor. (mano de obra) | 0.197 | 22.13 | 4.360 |
| % | % | Costes directos complementarios | 2 % | 12.438 | 0.249 |
|  |  | Costes directos |  |  | 12.687 |

Residuos:
- colocación: mt27tsd010a; factor de residuo 0.03

## Recursos

**mt27tsd010a** l Impregnación hidrófuga incolora
Datos técnicos: Coste energético 148.780 MJ; Emisión de CO2 6.135 kg; Código LER 17 09 04; Masa del elemento 0.99 kg; Volumen 0.00066 m3
Residuos:
- embalaje: re150104 Envases metálicos. (componente de residuo); rendimiento 0.064 kg; Código LER 15 01 04; Masa del elemento 1 kg; Volumen 0.001667 m3
